# 10561 V1 Ersatzneubau Brücke am Gut in Storkau
Angebotsaufforderung (GAEB 90, DA83)
Währung: EUR

## Ersatzneubau Brücke am Gut in Storkau
Datum: 20.01.26

### Bereich 01 Brückenbau

*Hinweis*
Der Unternehmer hat sich vor der Abgabe des Angebotes
genauestens über die örtlichen Verhältnisse zu
informieren. Eine nachträgliche Forderung infolge
mangelhafter Überprüfung der örtl. Verhältnisse kann
nicht berücksichtigt werden.

Der AN hat sich vor Ausführung der Arbeiten über die
Lage von Leitungen, Kabeln, Dränagen, Kanälen u.ä. im
Bereich der Baustelle bei den zuständigen
Versorgungsträgern zu informieren.

Die Nutzung des Baugrundstücks für die
Baustelleneinrichtung darf nur in dem für die
Baumassnahme nötigem Umfang erfolgen. Grundlage ist der
Baustelleneinrichtungsplan, den der AN innerhalb von 5
Kalendertagen nach Auftragserteilung vorzulegen hat.

Es ist ein Bauablaufplan vom AN innerhalb von 5
Kalendertagen nach Auftragserteilung  vorzulegen.

Die Abrechnung aller Bauleistungen erfolgt über
Aufmasse an der Entnahme- bzw. Einbaustelle. Hierbei
sind die "Regeln für die Ermittlung und Abrechnung
aller Bauleistungen" zur VOB in der jeweils gültigen
Fassung zu beachten.

Die Einheitspreise sollen alle Lieferungen, Haupt- und
Nebenleistungen zur Fertigstellung der beschriebenen
Leistungen enthalten (s. DIN 18 299/2). Die Aufmaße
sind vom AG bestätigen zu lassen. Die einzubauenden
Stoffe sind über Lieferscheine nachzuweisen.

Der Baubeginn, die Bauberatungen und das Bauende sind
dem zuständigen Unterhaltungsverband (UHV) und der
unteren Wasserbehörde (UWB) des Landkreises mindestens
1 Woche zuvor schriftlich anzuzeigen. Der Baubetrieb
und der verantwortliche Bauleiter sind zu benennen. Ein
Bauabnahmetermin ist zu vereinbaren.

#### Abschnitt 01.01 Technische Bearbeitung

**01.01.0010 Statische Berechnung Baubehelfe**
Prüffähige statische Berechnung für alle Baubehelfe
(z.B. für Schutz-, Montage-, Trag- und Lehrgerüste
sowie Hilfsstützen) einschl. erf. Gründungen aufstellen
und in 2-facher Ausfertigung liefern.
Die Prüfung und Abnahme der Baubehelfe erfolgt durch
einen anerkannten Prüfingenieur im Auftrag und auf
Rechnung des AG.
Menge: 1,000 St
Zuordnung: 49

**01.01.0020 Ausführungsplanung Baubehelfe**
Ausführungszeichnungen für alle Baubehelfe (z.B. für
Schutz-, Montage-, Trag- und Lehrgerüste sowie
Hilfsstützen) einschl. Gründungen sowie für die
Montagezustände beim Rückbau herstellen und vor
Ausführung dem AG zur Genehmigung vorlegen.
Lieferung als geprüfte Pläne in 5-facher Ausfertigung.
Die Prüfung und Abnahme der Baubehelfe erfolgt durch
einen anerkannten Prüfingenieur im Auftrag und auf
Rechnung des AG.
Menge: 1,000 St
Zuordnung: 49

**01.01.0030 Bestandsunterlagen herstellen und liefern**
Bestandsunterlagen einschließlich
Bestandsübersichtszeichnung 3-fach gemäß ZTV-ING, Teil
1,
Abschnitt 2 für jedes Teilbauwerk herstellen und
liefern.

Die Bauwerksdaten sind mit einem Erfassungsprogramm auf
der Datenbasis der ASB-ING zu erfassen.
Digitalisierte Bilder, Pläne und Dokumente sind
einzubinden.

Ein Ausdruck des Bauwerksbuches aus den erfaßten
Dateien in 3-facher Ausführung ist beizufügen.

Übergabe der Daten an den AG in dem Übergabeformat der
ASB-ING (.CAB-Datei) auf mit dem AG abgestimmten
Datenträger (CD oder DVD).

Die Bestandspläne sind nach Lage und Höhe auf der
Grundlage eines amtlichen Bezugssystems
(ETRS89 mit UTM) in Lage- und Schnittplänen zu
dokumentieren.

Die Übergabe der Bestandsunterlagen an den AG hat
spätestens mit der Vorlage des Antrages auf Abnahme der
Leistung zu erfolgen.
Menge: 1,000 St
Zuordnung: 49

**01.01.0040 Digitalisierte Lichtbilder herstellen und liefern**
Lichtbilder über den wesentlichen Bauablauf des
Bauwerkes in digitalisierter Form (Auflösung mindestens
1024 x 768 Pixel, 24 Bit Farben) mit Digitalkamera
herstellen und auf mit dem AG abgestimmten Datenträger
(CD oder DVD) liefern.

Das Komprimierungsverhältnis bzw. die Bildqualität ist
so zu wählen, dass durch die Komprimierung keine für
den Sachverhalt wesentlichen Bildinformatioenen
verloren gehen.
Menge: 60,000 St
Zuordnung: 49

**01.01.0050 Bauablaufplan herstellen und liefern**
Der Bauablaufplan ist vor Baubeginn, spätestens jedoch
5 Werktage nach Auftragserteilung in 3-facher
Ausfertigung dem AG zur Prüfung und Genehmigung
vorzulegen.
Anforderungen an den Bauablaufplan: Der Bauablaufplan
gehört zu den durch den Auftragnehmer zu erstellenden
Ausführungsunterlagen. Er ist dem Auftraggeber vor
Beginn der Arbeiten zu übergeben. Ein Bauablaufplan ist
die grafische Darstellung der organisatorischen und
zeitlichen Abläufe aller notwendigen Arbeiten sowie
deren Abhängigkeiten voneinander. Bauablaufpläne sind
als Balkenplan (Gantt-Diagramm) oder als
Weg-Zeit-Diagramm einschließlich des kritischen Weges
darzustellen. Der kritische Weg ist der Weg vom Anfang
bis zum Ende eines Bauablaufplanes auf dem die Summe
aller Pufferzeiten minimal wird. Balkenpläne stellen
die zeitliche Lage der einzelnen Arbeitsschritte
(Vorgänge) und die Dauer der Vorgänge eines Projektes
dar. Im Weg-Zeit-Diagramm wird neben der Dauer und dem
Termin des jeweiligen Vorganges auch dessen Ort
dargestellt. Der Detailierungsgrad des Bauablaufplanes
ist dem jeweiligen Projekt anzupassen. Mindestens die
Hauptgewerke und die vertraglichen Termine (vgl. BVB)
sind darzustellen. Erfolgt die Bauausführung nach
Teilabschnitten, sind diese auch im Bauablaufplan
darzustellen. Bei Notwendigkeit sind Verkehrsführungs-
und Sperrphasen sowie Pufferzeiten anzugeben. Während
der Bauausführung ist durch den Auftragnehmer ein
Vergleich zwischen Soll- und Ist-Terminen vorzunehmen
und der Bauablaufplan fortzuschreiben. Der Vergleich
zwischen Soll- und Ist-Terminen ist darzustellen. Die
Fortschreibung des Bauablaufplanes wird regelmäßig bei
Änderungen des Bauablaufes nötig.

In dem Bauzeitenplan werden vom AN während der
Baudurchführung die IST-Leistungen mit den
SOLL-Leistungen gegenübergestellt. Der Bauzeitenplan
ist im Turnus von 4 Wochen vom AN zu aktualisieren und
fortzuschreiben.
Menge: 1,000 Psch
Zuordnung: 49

**01.01.0060 Baustelleneinrichtungsplan herstellen und liefern**
Baustelleneinrichtungsplan aufstellen und liefern. Der
AN legt vor Baubeginn spätestens jedoch 5 Werktage nach
Auftragserteilung den Baustelleneinrichtungsplan in
3-facher Ausfertigung dem AG zur Prüfung und
Genehmigung vor.
Aus dem Baustelleneinrichtungsplan sind die vorgesehene
Art der Einrichtung, die Aufstellorte von Großgeräten
und die vorgesehene Ausbildung der Zufahrten zur
Baustelle darzustellen.
Menge: 1,000 Psch
Zuordnung: 49

**01.01.0070 Setzungs- und Verformungsmessungen**
Setzungs- und Verformungsmessungen nach ZTV-ING,Teil
1.2 von Baubeginn bis zur Bauwerksabnahme durchführen,
einschl. der Erarbeitung des zugehörigen Messprogramms
in 3-facher Ausfertigung.
Das Messprogramm ist rechtzeitig vor Baubeginn zur
Genehmigung vorzulegen.
Messbolzen/-niete für Höhenkontrollen während des
Bauens nach Messprogramm anordnen.
Einmessen nach Fertigstellung des Bauwerkes und
Übertrag der Höhen auf Messbolzen bzw. Messniete in
Unter- und Überbau (sh. gesonderte Positionen).
Höhenbezug DHHN2016  (HS 170) herstellen.
Menge: 1,000 St
Zuordnung: 49

**01.01.0080 Ausführungsvermessung**
Baubegleitende Ausführungsvermessung und vermessungstechnische Eigenüberwachung gemäß der Baubeschreibung
durchführen.
Einschließlich Lieferung von Messdaten, Protokollen,
Nachweisen, Skizzen, und Übersichtsplänen.
Menge: 1,000 Psch
Zuordnung: 49

**01.01.0090 Vorankündigung erstellen**
StL-Nr. 219101508
Vorankündigung gemäß Baustellenverordnung erstellen und
spätestens zwei Wochen vor Einrichten der Baustelle der
zuständigen Behörde übermitteln. Vorankündigung sichtbar und witterungsgeschützt auf der Baustelle aushängen. Bei erheblichen Änderungen während der Bauzeit
anpassen.
Menge: 1,000 Psch
Zuordnung: 49

**01.01.0100 SiGe-Plan erstellen**
StL-Nr. 219101513
Sicherheits- und Gesundheitsschutzplan (SiGe-Plan) nach
RAB 31 erstellen und mit dem Sicherheits- und Gesundheitsschutzkoordinator dieser und weiterer berührter
Baustellen abstimmen. Bei erheblichen Änderungen in der
Ausführung des Bauvorhabens anpassen. Den SiGe-Plan für
jeden Beschäftigten einsehbar auf der Baustelle vorhalten.
Menge: 1,000 Psch
Zuordnung: 49

**01.01.0110 SiGe-Koordinator stellen.**
StL-Nr. 219101528
Sicherheits- und Gesundheitsschutzkoordinator während
der Ausführung des Bauvorhabens nach RAB 30 und Unterlagen des AG stellen.
Menge: 1,000 Psch
Zuordnung: 49

**01.01.0120 Beweissicherung**
Beweissicherungsverfahren vor Beginn der Bauarbeiten
bzw. nach Abschluss der Baumassnahme durchführen.
Die Beweissicherung ist von einem  öffentlich
bestellten und vereidigten Sachverständigen
durchzuführen und zu dokumentieren, einschl.
Fotodokumentation und zeichnerischer Darstellung.
Die Beweissicherung hat im Beisein des AG und in
Anwesenheit der jeweiligen Grundstückseigentümer zu
erfolgen und ist durch deren Unterschrift zu
bestätigen.
Am Ende der Baumaßnahme hat sich der AN ebenfalls durch
Unterschriften der jeweiligen Grundstückseigentümer
zuentlasten.
Eigentümer und Besitzer sind durch den AN festzustellen
und zu benachrichtigen.
Die Beweissicherung ist insbesondere an den
- an das Baufeld anschließenden Grundstücken einschl.
darauf befindlicher Gebäude und Bauwerke,
- zeitweise in Anspruch genommenen Grundstücken
einschl. darauf befindlicher Gebäude und Bauwerke,
- öffentlichen Zufahrtswegen zum Baufeld,
- Verkehrsflächen im Baustellenbereich, besonders an
den festgelegten Baugrenzen und Zustand der
Fahrbahnbefestigung,
- Abbruchgrenzen des Bauwerkes und Baugrubenbereiche,
- Versorgungsleitungen,
- Gewässer/Gewässerlauf
vorzunehmen.
Alle entstehenden Kosten und Aufwendungen sind in diese
Position mit einzurechnen.
Weitere Hinweise sh. Baubeschreibung.
Menge: 1,000 Psch
Zuordnung: 49

**01.01.0130 Gebühren für Genehmigungen**
Gebühren für die Einholung der Wasserrechtlichen
Genehmigungen für die temporären Bauzustände bei der
Einschränkung/Umlegung/Rückverlegung der
Fangedämme/Verrohrung/Bachumleitung o.ä. nach VOB/B §
4, für alle Abschnitte des Leistungsverzeichnisses.
Menge: 1,000 Psch
Zuordnung: 49

**01.01.0140 Erstabsteckung der Hauptachsen**
Erstabsteckung der Achshauptpunkte im Baubereich nach
Absteckunterlagen und Baubeschreibung,
Lagestatus/Höhenstatus nach Baubeschreibung,
Erstabsteckung komplett einschließlich aller
erforderlichen Arbeiten und Hilfsleistungen sowie
Geräte und Hilfsmittel.
Die Übergabe erfolgt mittels Protokoll an den
Auftraggeber.
Lage- und Höhenfestpunkte werden dem Auftragnehmer
durch den Auftraggeber übergeben.
Menge: 1,000 Psch
Zuordnung: 49

**01.01.0150 Höhen- und Lagefestpunkt einrichten**
Höhen- und Lagefestpunkt herstellen aus einem
Mauerbolzen versetzt in einem Betonfundament
(Mindestquerschnitt 0,50 x 0,50 m, Beton C 30/37).
Die Lagefestlegung erfolgt in Abstimmung mit dem AG.
Der  Höhen- und Lagefestpunkt wird spätestens mit der
Erstabsteckung der Hauptachse durch den AN eingemessen.
Alle erforderlichen Arbeiten zur Herstellung des
Fundamentes und des Mauerbolzen sind einzurechnen.
Bei Abschluss der Bauarbeiten bzw. nach Einmessung der
Messbolzen/-niete am fertigen Bauwerk ist der Höhen-
und Lagefestpunkt einschließlich Fundament zu
beseitigen. Anfallendes Marterial in Eiogentum des AN
übernehmen und der Verwertung nach Wahl des AN
zuführen.
Menge: 1,000 St
Zuordnung: 49

**01.01.0160 Fachtechnische Abnahme Gründungssohle**
Fachtechnische Abnahme der Gründungssohle
Brückenbauwerk durch den Baugrundgutachter des AG
(verantwortlicher Sachverständiger des geotechnischen
Berichtes nach RiliGeoB).
Die Prüfung und Abnahme der Gründungssohle erfolgt vor
Einbau von Bodenaustauschmaterial im Auftrag des AN, in
Abstimmung mit dem AG.
Alle hierfür entstehenden Kosten und Aufwendungen sind
in diese Position mit einzurechnen.
Weitere Hinweise sh. Baubeschreibung.
Menge: 1,000 Psch
Zuordnung: 49

**01.01.0170 Verwertungs-/Entsorgungskonzept**
Erarbeiten und Aufstellen eines
Verwertungs-/Entsorgungs
konzept für die Wieder- und Weiterverwendung bzw.
Verwertung aller Erdaushub- und Erdabtragspositionen
Detaillierte Verwendung für jede Bodenart bzw. für
jeden Kontaminationsgrad getrennt planen, organisieren
und umsetzen.

Ausführung durch zugelassenen Sachverständigen.
Abstimmungen mit dem AG und der zuständigen Behörde
beim Landkreis führen, Auflagen berücksichtigen und
einarbeiten.
Lieferung in 4-facher Ausfertigung, bei Prüfbemerkungen
überarbeiten und neu einreichen.
Menge: 1,000 St
Zuordnung: 49

#### Abschnitt 01.02 Baustelleneinrichtung, Verkehrssicherung

*Hinweis*
Baustelleneinrichtung
Der Auftragnehmer hat die Baustelleneinrichtungen unter
eigener Verantwortung auszuführen; er hat dabei die
anerkannten Regeln der Technik und die behördlichen
Vorschriften zu beachten.

**01.02.0010 Baustelle einrichten Sämtl.LV-Abschn. Zufahrt herst.AN**
StL-Nr. 21910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 Psch
Zuordnung: 49

**01.02.0020 Baustelle räumen Sämtl. LV-Abschn.**
StL-Nr. 21910111201
Baustelle von allen Geräten, Anlagen, Einrichtungen und
dgl. räumen. Benutzte Flächen und Wege entsprechend dem
ursprünglichen Zustand herrichten. Soweit nicht für
bestimmte Leistungen für das Räumen der Baustelle gesonderte Positionen im Leistungsverzeichnis enthalten
sind, gilt die Pauschale
für alle Leistungen sämtlicher Abschnitte des Leistungsverzeichnisses.
Menge: 1,000 Psch
Zuordnung: 49

**01.02.0030 Bauzaun aufstellen und entfernen Zaunhöhe 2,0 m Stahlgitter-FT**
StL-Nr. 21910120733
Bauzaun nach Unterlagen des AG einschl. der erforderlichen Tore und Pfosten standsicher aufstellen, während
der Bauzeit vorhalten und unterhalten sowie nach Beendigung der Bauzeit entfernen. 70 v.H. des Preises werden nach Aufstellen, der Rest nach Entfernen des Bauzaunes vergütet.
Zaunhöhe = 2,00 m.
Zaun aus Stahlgitter-Fertigteilen.
Menge: 40,000 m
Zuordnung: 49

**01.02.0040 Schutz für Baumstamm herstellen StU ü. 50-100 cm Polst.flex.kokos Brett 24 mm Höhe mind. 3,00m Schutz Verwert.AN**
StL-Nr. 221107004221301
Schutz für Baumstamm durch Mantel mit Polsterung herstellen und während der Bauzeit vor- und unterhalten.
Der Mantel darf den Baumstamm und die Wurzelanläufe
nicht berühren.
Stammumfang über 50 bis 100 cm.
Polsterung des Stammes mit flexiblen Kunststoff-
Drainrohren, kokosummantelt.
Mantel aus Brettern, 24 mm dick, lückenlos befestigen.
Mantelhöhe mindestens 3,00 m.
Schutz nach Beendigung der Bauarbeiten abbauen und nach
Wahl des AN verwerten.
Menge: 3,000 St
Zuordnung: 49

*Hinweis*
Verkehrssicherung

**01.02.0050 Beantragung und Kosten Verkehrsrechtliche Anordnung**
Beantragung und Kosten für Genehmigung ALLER Maßnahmen
der Verkehrssicherung und Verkehrsführung für die
GESAMTE Baumaßnahme nach Baubeschreibung.
Abstimmung mit der Straßenverkehrsbehörde vornehmen.
Das Vorhaben und der Zeitraum der Ausführungsarbeiten
sind den örtlichen Behörden (Stadt Harzgerode,
Feuerwehr Harzgerode, Polizei, Einsatzleitstelle)
mitzuteilen.

Einzurechnen ist die vollständige Antragstellung
einschließlich Anfertigung der Lage- und
Verkehrszeichenpläne sowie alle anfallenden Gebühren
zur verkehrsrechtlichen Genehmigung durch die
Straßenverkehrsbehörde einschließlich der Kosten für
sämtliche Veröffentlichungen/Bekanntmachungen zur
Baumaßnahme in der regionalen Tagespresse.

Ausfuehrung gemäß Baubeschreibung und nach vom AN
vorgelegten und durch die Straßenverkehrsbehörde
genehmigten Verkehrszeichenplan gemäß folgendem
Verkehrskonzept:

Sperrung Forstweg:
Einzurechnen sind alle Verkehrseinrichtungen und
Aufstellvorrichtungen einschließlich aller
erforderlichen Verkehrszeichen, Zusatzzeichen,
Hinweisschilder und Absperrschranken (wie z.B. Vz 600
i.V. mit Vz 250 einschließlich roten Warnleuchten) in
den jeweils erforderlichen Anordnungen und Stückzahlen.
Menge: 1,000 Psch
Zuordnung: 49

**01.02.0060 Verkehrssich. läng. Dauer aufbauen Arbeitsstelle Verk.konzept AG**
StL-Nr. 11980510512909000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrskonzept des AG.
Vorhandene Verkehrsschilder 'durch berührungsfreies
Abdecken außer Kraft oder wieder in Kraft setzen.'
Für Verkehrsführungsphase 'Sperrung Forstweg'
Menge: 1,000 Psch
Zuordnung: 49

**01.02.0070 Verkehrssich. läng. Dauer vorhalten wie Vorposition**
StL-Nr. 11980511019
Verkehrssicherung längerer Dauer vorhalten, warten, instand setzen und betreiben. Vorübergehende Verkehrssicherungsmaßnahmen durchführen. Die Kontrolle der Verkehrssicherung wird gesondert vergütet.
Verkehrssicherung wie in Vorposition beschrieben.
Für Verkehrsführungsphase 'Sperrung Forstweg'
Menge: 120,000 d
Zuordnung: 49

**01.02.0080 Verkehrssich. läng. Dauer abbauen Verk.konze**
StL-Nr. 1198051202909
Verkehrssicherung an Arbeitsstellen längerer Dauer abbauen. Vorübergehende Verkehrssicherungsmaßnahmen
durchführen. Vorübergehende Markierung entfernen,
transportable Lichtsignalanlage, bauliches Leitelement,
mobile Stauwarnanlage, LED-Anzeigetafel und transportable Schutzeinrichtung abbauen werden gesondert
vergütet.
Nach Verkehrskonzept des AG.
Vorhandene Verkehrsschilder 'durch berührungsfreies
Abdecken außer Kraft oder wieder in Kraft setzen. '
Für Verkehrsführungsphase 'Sperrung Forstweg'
Menge: 1,000 Psch
Zuordnung: 49

**01.02.0090 Kontrolle d. Verkehrss. an Arb .st. zwei bzw. einmal schriftl.Dokument**
StL-Nr. 11980570511
Kontrolle der Verkehrssicherung an Arbeitsstellen
einschließlich temporärer Verkehrsschilder,
vorübergehender Markierungen, transportabler Lichtsignalanlagen, baulicher Leitelemente und transportabler
Schutzeinrichtungen gem. ZTV-SA durchführen. Die Kontrolle ist unmittelbar nach deren Durchführung zu erfassen und zu dokumentieren. Arbeits- und Hilfsmittel
sind vom AN zu stellen und dem AG jederzeit zugänglich
zu machen. Die Kontrolle der Umleitungsstrecke wird gesondert vergütet.
Kontrolle zweimal täglich, an arbeitsfreien Tagen einmal täglich.
Schriftliche Dokumentation der Kontrolle nach Unterlagen des AG.
Menge: 120,000 d
Zuordnung: 49

*Hinweis*
Verkehrssicherung

**01.02.0100 Suchgraben herstellen Tiefe >1,25-1,75m mitMasch.unterst. Aufbruch gesond. Boden einb.u.v.**
StL-Nr. 221108911022101
Suchgraben nach Unterlagen des AG einschließlich Handschachtung herstellen. Aushub zur Wiederverwendung
seitlich lagern. Beschreibung der Homogenbereiche nach
Unterlagen des AG. Abgerechnet wird nach Abtragsprofilen.
Grabentiefe über 1,25 bis 1,75 m.
Handschachtung mit Maschinenunterstützung.
Straßenaufbruch wird gesondert vergütet.
Seitlich gelagerten Boden einbauen und verdichten.
Menge: 20,000 m3
Zuordnung: 48

**01.02.0110 Vorh. Kabel und Leitungen sichern.**
Vorhandene Kabel und Leitungen (erdverlegt)  während
der gesamten Bauzeit im Baugrubenbereich entsprechend
den gesetzlichen Bestimmungen und der
Betreibervorschriften sichern.
Bei Berührung bzw. Freilegung der Trasse ist diese
sorgfältig zu sichern und im Zuge der Verfüllung mit
steinfreiem Material wieder zu umhüllen.
Incl. der erforderlichen Erdarbeiten und Kabelbrücken
im Baugrubenbereich
Incl. Einholung der erforderlichen
Aufgrabungsgenehmigungen
Abgerechnet wird einmal je Versorgungsträger nach der
Länge der Verkehrsfläche in der Leitungen angetroffen
werden.
Menge: 45,000 m
Zuordnung: 48

#### Abschnitt 01.03 Baugrube, Wasserhaltung, Bauwerkshinterfüllung

*Hinweis*
Baugruben

**01.03.0010 Fläche abräumen Aufwuchs Wurzelstöcke Astwerk Steine/Mauer/Zaun Neigung über 1:4 Wst. Verwert. AN S.Abr.Verwert.AN übr.Räumg.Verw.AN**
StL-Nr. 22410600311111111
Fläche nach Unterlagen des AG abräumen.
Strauch- und Baumbestand sowie sonstiger Aufwuchs bis
zu 0,10 m Stammdurchmesser, 1,00 m über dem Erdboden
gemessen, einschließlich Wurzelwerk.
Wurzelstöcke anderweitig gefällter Bäume bis zu 0,10 m
Durchmesser an der Schnittstelle roden.
Astwerk gefällter Bäume, Holzreste.
Steine, Betonreste, Mauerreste und abgängige Zäune.
Neigung der Abräumfläche steiler als 1:4.
Wurzelstöcke nach Wahl des AN verwerten.
Schlagabraum nach Wahl des AN verwerten.
Übriges Räumgut nach Wahl des AN verwerten.
Menge: 1,000 Psch

**01.03.0020 Abgeholzte Stöcke bis0,3m DU Aufwuchs räumen Astwerk räumen Neigung über 1:4 Wst.Verwert. AN S.Abr.Verwert. AN**
StL-Nr. 22410605021110101
Abgeholzte Waldfläche roden.
Wurzelstöcke bis zu 0,30 m Durchmesser an der Schnittstelle.
Fläche von Strauch- und Baumbestand sowie von sonstigem
Aufwuchs bis zu 0,10 m Durchmesser, 1,00 m über dem
Erdboden gemessen, räumen.
Fläche von Astwerk gefällter Bäume und von Holzresten
räumen.
Neigung der Waldfläche steiler als 1:4.
Wurzelstöcke nach Wahl des AN verwerten.
Schlagabraum nach Wahl des AN verwerten.
Menge: 150,000 m2

**01.03.0030 Wurzelstöcke roden DU über 0,3-0,5 m Neigung über 1:4 Wst.Verw. AN**
StL-Nr. 2241060202101
Wurzelstöcke roden. Gemessen wird der Durchmesser der
Schnittstelle des Wurzelstocks vor dem Roden.
Durchmesser über 0,30 bis 0,50 m.
Neigung der Rodungsfläche steiler als 1:4.
Wurzelstöcke nach Wahl des AN verwerten.
Menge: 5,000 St

**01.03.0040 Wurzelstöcke roden DU über 0,5-0,75m Neigung über 1:4 Wst.Verw. AN**
StL-Nr. 2241060203101
Wurzelstöcke roden. Gemessen wird der Durchmesser der
Schnittstelle des Wurzelstocks vor dem Roden.
Durchmesser über 0,50 bis 0,75 m.
Neigung der Rodungsfläche steiler als 1:4.
Wurzelstöcke nach Wahl des AN verwerten.
Menge: 3,000 St

**01.03.0050 Oberboden abtragen und andecken Neigung über 1:4 Abtr.über 10-30cm Böschungen Andeck. ü.15-25cm Abrechng. Auftrag**
StL-Nr. 22410611391229302
Oberboden ggf. einschließlich Vegetationsdecke abtragen
und profilgerecht wieder andecken einschließlich erforderlicher Zwischenlagerung auf Flächen nach Wahl des
AN. Beschreibung der Homogenbereiche nach Unterlagen
des AG.
Homogenbereich 'gemäß Baugrundgutachten: Lös0
(Schicht 0: Schluff, tonig, sandig bis Ton, schluffig,
sandig
schwach humos bis humos)
Oberboden auflockern.
Wurzelholz größer 5 mm Durchmesser aussortieren und der
Verwertung nach Wahl des AN zuführen. '
Neigung der Abtragsfläche steiler als 1:4.
Dicke des Abtrages über 10 bis 30 cm.
Andeckung auf Böschungen. Böschungen aufrauen und mit
Rillen versehen.
Einbau 'im Bauwerksbereich'
Dicke der Andeckung über 15 bis 25 cm.
Abrechnung nach Auftragsprofilen.
Menge: 45,000 m3

**01.03.0060 Baugrube herstellen Bauwerk Tiefe >3,00-5,00m Entsorg. gesond.**
StL-Nr. 224108107914960
Baugrube nach Unterlagen des AG herstellen.
Beschreibung der Homogenbereiche nach Unterlagen des
AG. Verbau wird gesondert vergütet.
Homogenbereiche 'Lös1 gem. Baugrundgutachten,
Aufflüllungen, Auelehm/ Schwemmlehm'
Baugrube für gesamtes Bauwerk.
Baugrubentiefe über 3,00 bis 5,00 m.
Materialklasse '
0,0-0,3 m, BM-F0* (Arsen 12 ug/l im Eluat)
0,3-2,0 m, BM-F3  (Sulfat 890 mg/l im Eluat)
0,4-5,0 m, BM-F1  (Sulfat 330 mg/l im Eluat)

Entsorgung als nicht gefährlicher Abfall in
Deponieklasse I,
Abfallschlüssel 17 05 04 (Boden und Steine).
Die erforderliche Beprobung des Ausbaumaterials und die
erforderliche Erstellung der Begleit-, Übernahme- und
Verwertungsnachweise wird nicht gesondert vergütetet.'
Aushub entsorgen. Entsorgung wird gesondert vergütet.
Menge: 400,000 m3

**01.03.0070 N.gefährl. Abfall aus Baustelle ent Boden Entsorgung U. AG Gebühr einrechn. Nachweis Ulg. AG**
StL-Nr. 2121021212211
Nicht gefährlichen Abfall aus Baustelle laden, fördern
und entsorgen. Schadstoffbelastung nach Unterlagen des
AG.
Abgerechnet wird nach Wiegescheinen.
Abfall = Boden. Abfallschlüsselnummer = 17 05 04.
Entsorgung nach Unterlagen des AG.
Gebühren der Abfallentsorgung sind einzurechnen.
Nachweis nach Unterlagen des AG führen.
Menge: 800,000 t
Zuordnung: 45

**01.03.0080 Herstellen der Arbeits- und Montageebene**
Arbeits- und Montageebene für Bagger und Hebezeug zur
Herstellung des Bauwerkes nach Wahl des AN herstellen,
vorhalten, umsetzen und rückbauen.
In Abhängigkeit vom geplanten Lasteintrag ist ein
Bodenaustausch der nicht tragfähigen Bodenschichten
durch gut verdichtungsfähige Baustoffe erforderlich.
Unterhaltung, Umsetzen und Rückbau der Ebenen und
Rampen sind einzurechnen.
Arbeits- und Montageebene einschl. erforderlicher
Zufahrten, Befestigungen und sonstigen Erdarbeiten.
Erschwernisse in Folge beengter Zufahrten sind
einzukalkulieren
Menge: 1,000 St
Zuordnung: 41

*Hinweis*
Die Wasserhaltungsarbeiten umfassen ausdrücklich nur
die Beseitigung von Grund- und Schichtenwasser aus dem
Bereich der Baugruben. Der Stundennachweis für
Wasserhaltungsarbeiten ist täglich zu führen.

Gegebenenfalls erforderlich werdende Arbeiten zur
Beseitigung von Tagwasser aus den Baugruben während der
gesamten Bauzeit sind vom AN eigenverantwortlich
durchzuführen und mit den Einheitspreisen abgegolten.

Das anfallende Wasser darf nicht direkt in das Gewässer
eingeleitet werden! Hierzu wird eine Absetzanlage als
Wasserauffangbecken bzw. Versickerungsbecken
hergestellt.

**01.03.0090 Wasserhaltung bemessen und Erlaubnis beantragen**
Wasserhaltung und Bachumleitung unter Verwendung der
geologischen und hydrologischen Entwurfsparameter (sh.
Baugrundgutachten) bemessen und auf die gewählte
Technik abstimmen sowie wasserrechtliche Erlaubnis für
Wasserhaltung beantragen. Anlage zur Freihaltung der
Baugruben für folgende Maßnahmen:
- Herstellung der Gründungssohlen
- Herstellung der Fundamente, Rahmenfertigteile und
Flügel
- Hinterfüllung des Bauwerkes
- Wiederherstellung der Gewässerprofile

Bemessung vor der Bauausführung 2-fach dem AG zur
Bestätigung vorlegen.
Mindestens 14 Tage vor Baubeginn sind die
entsprechenden Wasserhaltungspläne der unteren
Wasserbehörde und dem Unterhaltungsverband zur
Genehmigung vorzulegen.
Menge: 1,000 Psch
Zuordnung: 41

**01.03.0100 Mobile Absetzanlage aufstellen Volumen bis 8 m3**
StL-Nr. 2211099010001
Mobile Absetzanlage für Wasserhaltungsanlage nach
Unterlagen des AG aufstellen. Absetzanlage beseitigen. Ursprünglichen Zustand wieder herstellen.
Einschließlich Erd- und Gründungsarbeiten.
Fassungsvermögen Absetzanlage bis 8 m3.
Menge: 1,000 St
Zuordnung: 41

**01.03.0110 Mobile Absetzanlage umsetzen Volumen bis 8 m3**
StL-Nr. 2211099050001
Mobile Absetzanlage für Wasserhaltungsanlage nach
Unterlagen des AG umsetzen. Ursprünglichen Zustand
am Aufnahmeort wieder herstellen.
Einschließlich Erd- und Gründungsarbeiten.
Fassungsvermögen Absetzanlage bis 8 m3.
Menge: 1,000 St
Zuordnung: 41

**01.03.0120 Mobile Absetzanlage betreiben Abges.St. verwert**
StL-Nr. 22110990910
Mobile Absetzanlage nach Unterlagen des AG vorhalten
und betreiben.
Abgerechnet wird nach Kalendertagen.
Abgesetzte Stoffe nach Wahl des AN verwerten.
Menge: 90,000 d
Zuordnung: 41

**01.03.0130 Einfache Pumpenanlage einrichten FD 100-150 m3/h Höhe bis 5,0 m Reserveanlage Rohrleitung Vorflut 20-50 m Sumpf verfüllen**
StL-Nr. 22110910195112201
Einfache Pumpenanlage für offene Wasserhaltung zum Trockenlegen und Freihalten der Baugrube von Wasser sowie
zum Ableiten des geförderten Wassers einrichten. Pumpensumpf nach Wahl des AN herstellen. Der Einsatz umfasst das betriebsbereite Aufbauen innerhalb einer Baugrube, das Abbauen sowie das Herstellen und Beseitigen
der Ableitung zum Vorfluter nach Unterlagen des AG.
Vorhalten und Betreiben werden gesondert vergütet.
Baugrube 'Brückenbauwerk '
Förderdurchfluss über 100 bis 150 m3/h.
Förderhöhe bis 5,00 m.
Einschließlich Reserveanlage für Betrieb ohne
schädliche Unterbrechung.
Ableitung mittels Rohrleitung herstellen.
Entfernung zum Vorfluter 20 bis 50,00 m.
Pumpensumpf verfüllen.
Menge: 1,000 St
Zuordnung: 41

**01.03.0140 Einfache Pumpenanlage vorhalten Reserveanlage Rohrleitung**
StL-Nr. 2211091059120
Einfache Pumpenanlage für offene Wasserhaltung einschließlich Pumpensumpf und Ableitung zum Vorfluter
betriebsbereit vorhalten.
Abgerechnet wird nach Kalendertagen.
Baugrube 'Brückenbauwerk '
Einschließlich Reserveanlage für Betrieb ohne
schädliche Unterbrechung.
Ableitung mittels Rohrleitung.
Menge: 90,000 d
Zuordnung: 41

**01.03.0150 Einfache Pumpenanlage betreiben Rohrleitung**
StL-Nr. 2211091099200
Einfache Pumpenanlage für offene Wasserhaltung betreiben.
Abgerechnet wird nach Kalendertagen.
Baugrube 'Brückenbauwerk'
Ableitung mittels Rohrleitung.
Menge: 90,000 d
Zuordnung: 41

**01.03.0160 Bachumleitung herstellen**
StL-Nr. 22110930199
Bachumleitung herstellen, vorhalten, unterhalten und
beseitigen.
Hydraulische und bautechnische Erfordernisse nach
Unterlagen des AG.
Einschließlich Erdarbeiten und erforderlicher Ab-
sperrdämme.
Umleitung 'Verrohrung des Gewässers nach Unterlagen des
AG vor Abbruch des Bauwerkes auf einer Länge von ca.
15,0 m mit 1 Stk. Rohr DN 500 naxch Wahl des AN bzw.
Nachweis für einen Hochwasserabfluss HQ 10 (0,66 m³/s)
herstellen. Gegebenenfalls Verrohrung bei
Zwischenbauzuständen umsetzen und ergänzen.
Alle Aufwendungen zur Herrichtung der Rohrsohlen und
zur  Einbindung der Verrohrung in die ober- und
unterwasserseitigen Absperrdämme werden nicht gesondert
vergütet und sind in diese Position einzurechnen.'
Menge: 1,000 Psch
Zuordnung: 41

**01.03.0170 Kontrolle Hochwassersicherheit Bachumleitung**
Kontrolle Hochwassersicherheit der Bachumleitung
während der gesamten Standzeit im Gewässerbereich
durchführen.
Die Kontrolle ist unmittelbar nach deren Durchführung
zu erfassen und im Bautagesbericht des AN zu
dokumentieren. Die Kontrollaufgabe besteht insbesondere
auch außerhalb der regulären Baustellenbesetzung und
bei Bauunterbrechungen (Wochenende, Feiertage,
Winterpause etc.).
Kontrolle zweimal täglich, an arbeitsfreien Tagen einmal täglich. Kontrolle durch schriftliche Dokumentation
nach Unterlagen des AG.
Menge: 90,000 d
Zuordnung: 49

**01.03.0180 Kolonneneinsatz f . Hindernisbeseit .**
StL-Nr. 11981792599
Kolonne zur Beseitigung unvorhergesehener Hindernisse
einsetzen. Vergütet wird ein Verrechnungssatz, der
sämtliche Aufwendungen für den Einsatz, insbesondere
Gerätevorhalte- und Betriebsstoffkosten sowie die Kosten für das Bedienungspersonal einschließlich sämtlicher Zuschläge umfasst. Abgerechnet werden die tatsächlichen geleisteten Einsatzstunden, ohne Stillstand.
Einsatz 'bei Verrohrung des Gewässers: Treibgut,
Anlandungen und Abflusshindernisse aus dem Bereich der
Gewässerumleitung ausräumen, förderrn, zwischenlagern,
laden und einer Verwertung zuführen.'
Menge: 8,000 h
Zuordnung: 41

**01.03.0190 Fangedamm Sandsäcke/Bigbag**
Fangedamm mit Sicherung aus Sandsäcken/Bigbag nach Wahl
des AN entsprechend hydraulischen und bautechnischen
Erfordernissen herstellen, vorhalten, unterhalten,
ggfs. umsetzen und beseitigen, einschl. aller
erforderl. Erdarbeiten und Lieferung der Materialien.
Lage der Fangedämme ober- und unterwasserseitig der
Bachumleitung. Zusätzliche Angaben ueber Lage des
Fangedammes, Art der Gewaessersohle und dgl. in
Baubeschreibung.
Ausführungsart = Fangedamm aus Sandsäcken/Bigbag o.ä.
Mind. Hoehe ueber Gewaessersohle 1,00 m.
Menge: 6,000 m
Zuordnung: 41

**01.03.0200 Wiederherstellung Bachumleitung**
Wiederherstellung der Bachumleitung nach Überschwemmung
bei Hochwasser mit einem Wasserspiegel über der
geforderten Abflußmenge gemäß Baubeschreibung.
Abgerechnet wird nur der durch die Überschwemmung
zerstörte Teil der Bachumleitung in Prozent, bezogen
auf die Länge der Umleitung in der abgewickelten
Längsachse.
Die Beseitigung der abgeschwemmten Bestandteile des
Fangedämme, das Abpumpen der vollgelaufenen Baugruben
sowie das Freiräumen der Baugruben von Geröll und
Schlamm, verursacht durch die beschriebene
Hochwassereinwirkung, wird nicht gesondert vergütet und
ist in die Pos. einzurechnen.
Menge: 1,000 Psch
Zuordnung: 41

**01.03.0210 Wiederherstellung Fangedamm**
Wiederherstellung des Fangedamms nach Überschwemmung
bei Hochwasser mit einem Wasserspiegel über der
geforderten Abflußmenge gemäß Baubeschreibung.
Abgerechnet wird nur der durch die Überschwemmung
zerstörte Teil der Fangedämme in Prozent, bezogen auf
die Länge der Fangedämmme in der abgewickelten
Dammachse.
Menge: 6,000 m
Zuordnung: 41

*Hinweis*
Bauwerkshinterfüllung

**01.03.0220 Baust. lief. als BW-Hinterfüll. Wasserschutzgeb. Entwässerungsber. Abrechng.Auftrag**
StL-Nr. 224106610991301
Baustoff liefern und als Bauwerkshinterfüllung profilgerecht einbauen und verdichten.
Hinterfüllung für 'Bauwerk '
Baustoff ' Grobkörnige Böden nach ZTV E-StB, Abschn.
10.2.3
F1 frostsicher, Ungleichförmigkeit >6, Verdichten >=
DPr 100%, Einbau im Zuge der Bauwerkshinterfüllung'
Baustoff für Einbau in Wasserschutzgebieten nach Unterlagen des AG geeignet.
Entwässerungsbereich.
Abrechnung nach Auftragsprofilen.
Menge: 65,000 m3

**01.03.0230 Baust. lief. als BW-Hinterfüll. Wasserschutzgeb. ohne Entw. Ber. Abrechng.Auftrag**
StL-Nr. 224106610991201
Baustoff liefern und als Bauwerkshinterfüllung profilgerecht einbauen und verdichten.
Hinterfüllung für 'Bauwerk'
Baustoff 'Böden nach ZTV E-StB, Abschn. 10.2.4
F1 frostsicher, Ungleichförmigkeit >6, Standsicher für
Böschnungsneigungen 1:1,5, Verdichten >=DPr 100%,
seitliche Abböschungen nach Unterlagen des AG
einschließlich Verzahnung für Oberbodenauftrag
herstellen, Einbau in Lagen '
Baustoff für Einbau in Wasserschutzgebieten nach Unterlagen des AG geeignet.
Hinterfüllbereich ohne Entwässerungsbereich.
Abrechnung nach Auftragsprofilen.
Menge: 170,000 m3

**01.03.0240 Planum herstellen Ev2 = 45 MPa**
StL-Nr. 22410625001
Planum herstellen nach Unterlagen des AG.
Verformungsmodul Ev2 = 45 MPa.
Menge: 150,000 m2

#### Abschnitt 01.04 Entwässerung

*Hinweis*
Entwässerung Brücke

**01.04.0010 Dränschicht an Bauwerk herstellen Widerl./Flügelwd. Matte, RiZ Was 7**
StL-Nr. 22111110421
Dränschicht an erdberührten Flächen von Bauwerken nach
Unterlagen des AG herstellen. Abgerechnet wird die bedeckte Wandfläche.
Dränschicht für Widerlager und Flügelwand.
Dränschicht aus Dränmatte nach Richtzeichnung Was 7.
Menge: 60,000 m2
Zuordnung: 42

#### Abschnitt 01.05 Gründung, Baugrubensicherungen

**01.05.0010 Unterwasserbeton Baugrubensohle Unbewehrt**
StL-Nr. 222118343319900
Beton unter Wasser nach Unterlagen des AG herstellen.
Bauteil = Baugrubensohle.
Beton unbewehrt.
Druckfestigkeitsklasse 'C 25/30 '
Expositionsklasse 'XC2, XA1'
Menge: 68,000 m3

**01.05.0020 Unbewehrten Beton Zum Ausgleichen C12/15 X0 herstellen Mit Schalung Abr. Frischbeton**
StL-Nr. 222118338321021
Unbewehrten Beton nach Unterlagen des AG herstellen.
Beton zum Ausgleichen von Baugrundunebenheiten.
Druckfestigkeitsklasse C12/15.
Expositionsklasse X0.
Beton einschließlich Schalung herstellen. Schalung vorhalten und beseitigen.
Abgerechnet wird die eingebaute Frischbetonmenge.
Menge: 21,000 m3

**01.05.0030 Bew. Beton einschl. Schalung herst. Stahlbeton C25/30 XC2, XF1 und XA1**
StL-Nr. 22211831391339000
Bewehrten Beton einschließlich Schalung nach Unterlagen
des AG herstellen. Schalung vorhalten und beseitigen.
Bewehrung und Traggerüst der Bemessungsklasse B werden
gesondert vergütet.
Bauteil 'Fundament-/ Montageplatten für Fertigteile '
Art der Verwendung = Stahlbeton.
Druckfestigkeitsklasse C25/30.
Expositionsklasse XC2, XF1 und XA1.
Zusätzliche Anforderungen 'Gesteinskörnung F1 '
Menge: 8,500 m3

**01.05.0040 Betonstahl einbauen Fundament**
StL-Nr. 22111821319
Betonstahl entsprechend statischen und konstruktiven
Erfordernissen einbauen.
Bauteil = Fundament.
Stahlsorte 'B 500 B'
Menge: 0,500 t
Zuordnung: 44

**01.05.0050 Baugrubensicherung mit Folien**
Baugrubensicherung mit Folien nach Wahl des AN
herstellen, vorhalten, bei Zerstörung ersetzen und
beseitigen.
Baugrubensicherung für Herstellung des gesamten
Bauwerks nach Baubeschreibung,
Baugrubentiefe bis 3,00 m
Böschungsneigung 45° oder flacher, Abdeckung der freien
Böschungsflächen mit Folien o.ä.
Menge: 1,000 Psch
Zuordnung: 43

#### Abschnitt 01.06 Beton, Stahlbeton, Spannbeton, Mauerwerk, Verblendungen, Sichtflächenbearbeitung

*Hinweis*
Rahmenfertigteile

**01.06.0010 Rahmenfertigteil (Mittelteil) aus Stahlbeton nach Zeichnung herstellen, liefern und montieren, einschließlich aller erforderlichen Nebenarbeiten**
Rechtwinkliges Stahlbeton-Rahmenfertigteil als
Mittelteil nach Zeichnung herstellen, liefern und
montieren, einschl. aller erforderlichen sonstigen
Nebenarbeiten.

Gewicht: ca. 14,1 to
Länge: rechtwinklig 2,50 m in Achse
Lichte Weite: rechtwinklig 1,90 m
Lichte Höhe: 1,50 m
Sohlplattendicke: 0,25 m
Wanddicke: 0,25 m
Überbaudicke: 0,30m
Rahmenecken oben mit Vouten: 25 cm x 25 cm,
Sohle mit Niedrigwasserrinne: Breite: 70 cm
  Höhe:  25 cm

Fertigteil entsprechend statischen und konstruktiven
Erfordernissen nach Zeichnung herstellen, liefern und
auf einer vorbereiteten Stahlbetonsohle montieren,
einschließlich aller erforderlichen Nebenarbeiten und
Hebezeuge.
Für Lieferung und Montage sind die besonderen
Bedingungen der örtlichen Verhältnisse zu beachten und
einzukalkulieren!
Bewehrung B 500 B wird nicht gesondert vergütet und ist
einzukalkulieren.

Bauteil:  Rahmenfertigteil Mittelteil
Art der Verwendung:  Stahlbeton
Druckfestigkeitsklasse: C 35/45
Expositionsklasse:  XC4, XD1, XF2, XA1

Zusätzliche Anforderungen:
Gesteinskörnung:  MS18

Sichtflächenschalung:  Stahlschalung

Fertigteil für Durchlassbauwerk als längsverspanntes
Rahmenfertigteil mit werkseitigen Fugendichtungen,
Dichtung als Gleitquetschringdichtung nach DIN 4060.

Fertigteil in Mörtel MG III d=2 cm mit Montageeisen
Durchmesser 16 mm je Seite versetzen. Fertigteile mit
Längsverspannung aus Edelstahl kraftschlüssig und dicht
verspannen.

Anschlagmittel, Längsverspannung aus Edelstahl und
Fugendichtung  nach Wahl des AN werden nicht gesondert
vergütet. Bewehrung wird nicht gesondert vergütet.

Vor der Fertigung ist eine Werkstattzeichnung mit allen
wesentlichen Material- und Maßangaben anzufertigen.
Diese ist dem AG zur Prüfung und Freigabe in 3-facher
Ausfertigung rechtzeitig zu übergeben. Diese Leistungen
sind einzurechnen und werden nicht gesondert vergütet.
Menge: 4,000 St
Zuordnung: 44

**01.06.0020 Fertigteil (Einlaufteil) aus Stahlbeton nach Zeichnung herstellen, liefern und montieren, einschließlich aller erforderlichen Nebenarbeiten**
Stahlbeton-Fertigteil als Einlaufteil mit Flügelwänden
nach Zeichnung herstellen, liefern und montieren,
einschl. aller erforderlichen sonstigen Nebenarbeiten.

Gewicht: ca. 5,3 to
Länge: rechtwinklig 1,72 m in Achse
Lichte Weite: rechtwinklig 1,90 m
Flügelwandhöhe: bis 2,20 m
Sohlplattendicke: 0,25 m
Wanddicke: 0,25 m
Sohle mit Niedrigwasserrinne: Breite: 70 cm
  Höhe:  25 cm

Fertigteil entsprechend statischen und konstruktiven
Erfordernissen nach Zeichnung herstellen, liefern und
auf einer vorbereiteten Stahlbetonsohle montieren,
einschließlich aller erforderlichen Nebenarbeiten und
Hebezeuge.
Für Lieferung und Montage sind die besonderen
Bedingungen der örtlichen Verhältnisse zu beachten und
einzukalkulieren!
Bewehrung B 500 B wird nicht gesondert vergütet und ist
einzukalkulieren.

Bauteil:  Einlaufteil mit Flügelwänden
Art der Verwendung:  Stahlbeton
Druckfestigkeitsklasse: C 35/45
Expositionsklasse:  XC4, XD1, XF2, XA1

Zusätzliche Anforderungen:
Gesteinskörnung:  MS18

Sichtflächenschalung Rahmen:  Stahlschalung
Sichtflächenschalung Flügel innen:  Brettschalung RiZ
Schal 0

Fertigteil für Durchlassbauwerk als längsverspanntes
Fertigteil mit werkseitigen Fugendichtungen, Dichtung
als Gleitquetschringdichtung nach DIN 4060.

Fertigteil in Mörtel MG III d=2 cm mit Montageeisen
Durchmesser 16 mm je Seite versetzen. Fertigteile mit
Längsverspannung aus Edelstahl kraftschlüssig und dicht
verspannen.

Anschlagmittel, Längsverspannung aus Edelstahl und
Fugendichtung  nach Wahl des AN werden nicht gesondert
vergütet. Bewehrung wird nicht gesondert vergütet.

Vor der Fertigung ist eine Werkstattzeichnung mit allen
wesentlichen Material- und Maßangaben anzufertigen.
Diese ist dem AG zur Prüfung und Freigabe in 3-facher
Ausfertigung rechtzeitig zu übergeben. Diese Leistungen
sind einzurechnen und werden nicht gesondert vergütet.
Menge: 1,000 St
Zuordnung: 44

**01.06.0030 Fertigteil (Auslaufteil) aus Stahlbeton nach Zeichnung herstellen, liefern und montieren, einschließlich aller erforderlichen Nebenarbeiten**
Stahlbeton-Fertigteil als Auslaufteil mit Flügelwänden
nach Zeichnung herstellen, liefern und montieren,
einschl. aller erforderlichen sonstigen Nebenarbeiten.

Gewicht: ca. 6,6 to
Länge: rechtwinklig 1,99 m in Achse
Lichte Weite: rechtwinklig 1,90 m
Flügelwandhöhe: bis 2,22 m
Sohlplattendicke: 0,25 m
Wanddicke: 0,25 m
Sohle mit Niedrigwasserrinne: Breite: 70 cm
  Höhe:  25 cm

Fertigteil entsprechend statischen und konstruktiven
Erfordernissen nach Zeichnung herstellen, liefern und
auf einer vorbereiteten Stahlbetonsohle montieren,
einschließlich aller erforderlichen Nebenarbeiten und
Hebezeuge.
Für Lieferung und Montage sind die besonderen
Bedingungen der örtlichen Verhältnisse zu beachten und
einzukalkulieren!
Bewehrung B 500 B wird nicht gesondert vergütet und ist
einzukalkulieren.

Bauteil:  Einlaufteil mit Flügelwänden
Art der Verwendung:  Stahlbeton
Druckfestigkeitsklasse: C 35/45
Expositionsklasse:  XC4, XD1, XF2, XA1

Zusätzliche Anforderungen:
Gesteinskörnung:  MS18

Sichtflächenschalung Rahmen:  Stahlschalung
Sichtflächenschalung Flügel innen:  Brettschalung RiZ
Schal 0

Fertigteil für Durchlassbauwerk als längsverspanntes
Fertigteil mit werkseitigen Fugendichtungen, Dichtung
als Gleitquetschringdichtung nach DIN 4060.

Fertigteil in Mörtel MG III d=2 cm mit Montageeisen
Durchmesser 16 mm je Seite versetzen. Fertigteile mit
Längsverspannung aus Edelstahl kraftschlüssig und dicht
verspannen.

Anschlagmittel, Längsverspannung aus Edelstahl und
Fugendichtung  nach Wahl des AN werden nicht gesondert
vergütet. Bewehrung wird nicht gesondert vergütet.

Vor der Fertigung ist eine Werkstattzeichnung mit allen
wesentlichen Material- und Maßangaben anzufertigen.
Diese ist dem AG zur Prüfung und Freigabe in 3-facher
Ausfertigung rechtzeitig zu übergeben. Diese Leistungen
sind einzurechnen und werden nicht gesondert vergütet.
Menge: 1,000 St
Zuordnung: 44

*Hinweis*
Kappen

**01.06.0040 Fertigteil (Kappe) aus Stahlbeton nach Zeichnung herstellen, liefern und montieren, einschließlich aller erforderlichen Nebenarbeiten**
Stahlbeton-Fertigteil als Gesimsfertigteil nach
Zeichnung herstellen, liefern und montieren, einschl.
aller erforderlichen sonstigen Nebenarbeiten.

Gewicht: ca. 1,1 to
Breite: 0,50 m
Höhe: bis 0,40 m
Länge: 2,40 m

Fertigteil entsprechend statischen und konstruktiven
Erfordernissen nach Zeichnung auf den Einlauf- bzw.
Auslauffertigteilen werkseitig anbetonieren oder
werkseitig herstellen, liefern und bauseitig montieren,
einschließlich aller erforderlichen Nebenarbeiten und
Hebezeuge.
Für Lieferung und Montage sind die besonderen
Bedingungen der örtlichen Verhältnisse zu beachten und
einzukalkulieren!
Bewehrung B 500 B wird nicht gesondert vergütet und ist
einzukalkulieren.

Bauteil:  Fertigteil Kappe
Art der Verwendung:  Stahlbeton
Druckfestigkeitsklasse: C 30/37 LP
Expositionsklasse:  XC4, XD3, XF4

Zusätzliche Anforderungen:
Gesteinskörnung:  MS18

Kappenoberfläche:  Besenstrich in Querneigung
Sichtflächenschalung Gesims:  Brettschalung RiZ Schal
0

Anschlagmittel, Verbolzung (Edelstahl) und
Fugendichtung nach Wahl des AN werden nicht gesondert
vergütet. Bewehrung wird nicht gesondert vergütet.

Vor der Fertigung ist eine Werkstattzeichnung mit allen
wesentlichen Material- und Maßangaben anzufertigen.
Diese ist dem AG zur Prüfung und Freigabe in 3-facher
Ausfertigung rechtzeitig zu übergeben. Diese Leistungen
sind einzurechnen und werden nicht gesondert vergütet.
Menge: 2,000 St
Zuordnung: 44

**01.06.0050 Jahreszahl-Matrize in Fertigteil (Kappe) einbauen**
Jahreszahl-Matrize nach RIZ "Jahr 1" werksseitig mittig
in das auslaufseitige Kappenfertigteil einbauen.
Menge: 1,000 St
Zuordnung: 44

**01.06.0060 Injektionsschlauch für Harzverpressung**
Injektionsschlauch für Harzverpressung, zum
nachträglichen Abdichten der Betonarbeitsfugen liefern
und nach Angaben des Herstellers fachgerecht  in den
Fugen zwischen den Betonfertigteilen und Ortbetonkappen
einbauen. Im Preis enthalten sind sämtlich
Befestigungsmaterialien.

Hersteller: adicon oder gleichwertig

Abrechnungsbasis ist die Länge der bearbeiteten
Arbeitsfuge bezogen auf die Bauteilachsen.
Menge: 5,000 m
Zuordnung: 44

**01.06.0070 Verpressarbeiten mit 2-K-PUR Harz**
Verpressarbeiten mit 2-K-PUR-Harz, nach Angaben des
Herstellers und zum spätest möglichen Zeitpunkt,
nachdem Betonschwinden weitgehend abgeklungen ist,
durchführen. Im Preis enthalten sind die Stellung des
fachkundigen Personals, der Verpressgeräte nebst
Zubehör und ein Harzverbrauch von 0,4 kg/m in Anlehnung
an ZTV-Riss.

Hersteller: adicon oder gleichwertig

Abrechnungsbasis ist die Länge der bearbeiteten
Arbeitsfuge bezogen auf die Bauteilachsen.
Menge: 5,000 m
Zuordnung: 44

**01.06.0080 Verpressarbeiten mit PUR Harz**
Verpressarbeiten mit PUR-Harz
Zulage zu vorh. Position  Mehrverbrauch an 2-K-PUR-Harz
Menge: 10,000 kg
Zuordnung: 44

*Hinweis*
Flügelfertigteile, oberstrom

**01.06.0090 Stahlbetonfertigteile nach Zeichnung herstellen, liefern und montieren, einschließlich aller erforderlichen Nebenarbeiten**
Stahlbetonfertigteil nach Zeichnung, Elementtypen nach
Wahl des AN herstellen, liefern und montieren, einschl.
aller erforderlichen sonstigen Nebenarbeiten.
Montage lotrecht auf Mörtelschicht MG III nach
Zeichnung.

Bauteil:  Winkelstützwand
Art der Verwendung:  Fertigteile
Bauteilhöhe:  155 cm
Fußlänge:  90 cm n. statischen Erf.
Fußplattendicke:  12 cm n. stat. Erf.
Baulänge:  100 cm
Winkelecke mit Vouten:  n. stat. Erf.
Druckfestigkeitsklasse:  C 35/45
Expositionsklasse:  XC4, XD1, XF2, XA1
Sichtflächenschalung:  Stahlschalung

Fertigteil entsprechend statischen und konstruktiven
Erfordernissen nach Zeichnung herstellen, liefern und
auf einer vorbereiteter Gründungssohle montieren,
einschließlich aller erforderlichen Nebenarbeiten und
Hebezeuge.
Für Lieferung und Montage sind die besonderen
Bedingungen der örtlichen Verhältnisse zu beachten und
einzukalkulieren!

Bewehrung B 500 B, Anschlagmittel, Vorbereitung für
kraftschlüssige Verbindung der Fertigteile (Laschen
oder Anker) untereinander und Fugendichtung nach Wahl
des AN werden nicht gesondert vergütet und sind
einzukalkulieren.

Vor der Fertigung ist eine Werkstattzeichnung mit allen
wesentlichen Material- und Maßangaben anzufertigen.
Diese ist dem AG zur Prüfung und Freigabe in 3-facher
Ausfertigung rechtzeitig zu übergeben. Diese Leistungen
sind einzurechnen und werden nicht gesondert vergütet.
Menge: 4,000 St
Zuordnung: 44

*Hinweis*
Schutzbeton RiZ Fug 4 Blatt 1

**01.06.0100 Bew. Beton einschl. Schalung herst. Stahlbeton C12/15**
StL-Nr. 22211831391190000
Bewehrten Beton einschließlich Schalung nach Unterlagen
des AG herstellen. Schalung vorhalten und beseitigen.
Bewehrung und Traggerüst der Bemessungsklasse B werden
gesondert vergütet.
Bauteil 'Schutzbeton Überbau nach RiZ Fug 4 Blatt 1 '
Art der Verwendung = Stahlbeton.
Druckfestigkeitsklasse C12/15.
Expositionsklasse ' X0'
Menge: 2,500 m3
Zuordnung: 44

**01.06.0110 Betonstahl einbauen**
StL-Nr. 22211821399
Betonstahl entsprechend statischen und konstruktiven
Erfordernissen einbauen.
Bauteil 'Schutzbeton Überbau nach RiZ Fug 4 Blatt 1 '
Stahlsorte 'B 500 B '
Menge: 0,150 t
Zuordnung: 44

*Hinweis*
Sonstiges

**01.06.0120 Höhenbolzen als Mauerbolzen gemäß RiZ Mess 1 Blatt 1**
Höhenbolzen als Mauerbolzen nach RiZ Mes 10 für
Messpunkte gemäß RiZ Mess 1 Blatt 1 liefern und nach
Zeichnung einbauen.
Einbauort = WL-Flügel
Material = nicht rostendes Metall
Schaftdurchmesser 25 bis 35 mm,
Schaftlaenge 80 bis 125 mm.
Höhenbolzen für horizontalen Einbau.
Menge: 2,000 St
Zuordnung: 44

**01.06.0130 Höhenbolzen als Stehbolzen gemäß RiZ Mess 1 Blatt 1**
Höhenbolzen als Stehbolzen nach RiZ Mes 10 für
Messpunkte gemäß RiZ Mess 1 Blatt 1 liefern und nach
Zeichnung einbauen.
Einbauort = Kappengesims, Überbauunterseite
Material = nicht rostendes Metall
Schaftdurchmesser 9 bis 16 mm,
Laenge 50 bis 75 mm.
Höhenbolzen für vertikalen Einbau.
Menge: 8,000 St
Zuordnung: 44

#### Abschnitt 01.07 Gerüste, Behelfsbrücken, Abbruch

*Hinweis*
Gerüste

**01.07.0010 Arbeitsgerüst herstellen Brücke Öffnungen des AG Umweltschutzeinr.**
StL-Nr. 21711630610100100
Arbeitsgerüste, einschließlich ggf. erforderlicher
Gründung sowie ggf. erforderlicher Treppentürme und
weiterer Leitergänge, nach statischen, konstruktiven
und sicherheitstechnischen Erfordernissen herstellen
und beseitigen, für den Zeitraum der eigenen Leistung
vorhalten und unterhalten.
Einsatzort = Brücke.
Öffnungen nach Unterlagen des AG freihalten.
Einrichtungen zum Schutz der Umwelt nach Unterlagen des
AG einbauen, vorhalten, unterhalten, ggf. betreiben und
beseitigen.
Menge: 1,000 Psch
Zuordnung: 45

*Hinweis*
Abbruch

**01.07.0020 Beton abbrechen Ger.bewehrt.Beton C20/25 bis C35/45 Ohne Sprengen**
StL-Nr. 222118013923109
Beton nach Unterlagen des AG abbrechen.
Bauteil 'Bauwerksteile z.B. Betonsohle,
Rasengitterplatten etc.'
Material = Beton, mit geringer Bewehrung.
Druckfestigkeitsklasse über C20/25 bis C35/45.
Abbruch ohne Sprengen.
Abbruchgut 'einer Verwertung zuführen. Die Verwertung
gemäß Einstufung des Ausbaumaterials nach
Beprobungsunterlagen des AG gemäß Baubeschreibung nach
TR LAGA: Einbauklasse Z1.2,
Abfallschlüssel 17 01 07 (Beton, Ziegel, Fliesen und
Keramik),
einschließlich aller erforderlichen Beprobungen des
Ausbaumaterials und die erforderliche Erstellung der
Begleit-, Übernahme- und Verwertungsnachweise ist
einzukalkulieren und wird nicht gesondert vergütet'
Menge: 8,000 m3

**01.07.0030 Mauerwerk abbrechen Naturstein Entsorgung ges.**
StL-Nr. 215119012929002
Mauerwerk nach Unterlagen des AG abbrechen. Abgerechnet
wird das abgebrochene Mauerwerk, wobei Öffnungen und
Nischen bis zu 0,5 m3 Einzelgröße und Schlitze bis zu
0,1 m3/m übermessen werden.
Bauteil 'Gewölbedurchlass einschl. Stirnwände '
Mauerwerk aus Naturstein.
Abbruchart 'ohne Sprengen '
Sämtliche Steine und übriges Abbruchgut entsorgen, Entsorgung wird gesondert vergütet.
Menge: 45,000 m3

**01.07.0040 N.gefährl. Abfall aus Abbruch ent. Entsorgung AN Gebühr einrechn. Nachweis Ulg. AG**
StL-Nr. 212102113991101
Nicht gefährlichen Abfall aus Abbruch laden, fördern
und entsorgen. Schadstoffbelastung nach Unterlagen des
AG.
Abgerechnet wird nach Wiegescheinen.
Abfall 'Natursteinmauerwerk
Zuordnungsklasse EBV: RC-1,
Abfallschlüssel: 17 05 04 - Boden und Steine'
Entsorgung nach Wahl des AN.
Gebühren der Abfallentsorgung sind einzurechnen.
Nachweis nach Unterlagen des AG führen.
Menge: 100,000 t

#### Abschnitt 01.08 Lager, ÜKO, Geländer, Schutz- und Leiteinrichtungen, LSW auf BW, Stahlbau

*Hinweis*
Geländer für Durchlass

**01.08.0010 Stahlgeländer ohne Drahtseil**
Geschweißtes Stahlgeländer einschl. Endschwingen
herstellen und einbauen. Dehnungsfugen mit Pass-Stücken
nach konstruktiven Erfordernissen anordnen.
Entlüftungsöffnung der Hohlprofile nach dem Verzinken
dicht
abschließen. Entwässerungsöffnungen erhalten.
Verbindungsmittel aus nichtrostendem Stahl (Edelstahl)
der Stahlgruppe A4, Werkstoff  1.4571.
Abgerechnet wird nach Länge des Handlaufs zwischen den
Achsen der Endpfosten bzw. Endstäbe.
Geländer für Brücke.
Höhe des Geländers 1300 mm. Ausbildung als
Füllstabgeländer mit Pfosten aus Hohlprofilen nach RiZ
Gel 4
ohne feuerverzinktem Drahtseil.
Geländer feuerverzinken, Mittelwert der Schichtdicke
nach DIN EN ISO 1461 entspr. der Profilwanddicke.
Verzinkte Flächen nicht mit Oel bzw. Fett behandeln.

Vor der Fertigung des Geländers ist eine
Werkstattzeichnung mit allen wesentlichen Material- und
Maßangaben anzufertigen. Diese ist dem AG zur Prüfung
und Freigabe in 3-facher Ausfertigung rechtzeitig zu
übergeben.
Diese Leistungen werden nicht gesondert vergütet.
Menge: 22,500 m
Zuordnung: 46

**01.08.0020 Geländerpfostenverankerung**
Geländerpfostenverankerung entspr. RiZ "Gel 14"
herstellen und einbauen. Fußplatte feuerverzinken,
Mittelwert der Schichtdicke nach DIN EN ISO 1461
entsprechend der Plattendicke.
Verzinkte Flächen nicht mit Oel bzw. Fett behandeln.
Verbundanker und Sechskantmuttern, sowie alle anderen
Befestigungsmittel (Verbundanker ) aus nichtrostendem
Stahl (Edelstahl) der Stahlgruppe A4, Werkstoff  Nr.
1.4571.
Menge: 11,000 St
Zuordnung: 46

**01.08.0030 Vorbereitung**
Feuerverzinkte Stahlbauteile mittels Sweep-Strahlen
(DIN EN ISO 12944-4) vorbereiten.
Bauteil: Geländer, einschl. Verankerung.
Abgerechnet wird nach Länge des Handlaufs zwischen den
Achsen der Endpfosten bzw. Endstäbe.
Menge: 22,500 m
Zuordnung: 46

**01.08.0040 Deckbeschichtung werkseitig herstellen**
Deckbeschichtung auf Stahlbauteilen nach Zeichnung
herstellen
Bauteil: Geländer, einschl. Verankerung.
Zwischen- und Deckbeschichtung im Werk auftragen
Beschichtungsstoff auf Epoxidharz- u. Polyurethan -
Grundlage
nach TL/TP-KOR-Stahlbauten Bl. 87, Sollschichtdicke je
80 mym.
Die Farbbeschichtung nach DB 703 (Farbton anthrazit mit
Eisenglimmer) wird nicht gesondert berechnet.
Abgerechnet wird nach Länge des Handlaufs zwischen den
Achsen der Endpfosten bzw. Endstäbe.
Menge: 22,500 m
Zuordnung: 46

**01.08.0050 Deckbeschichtung auf der Baustelle ausbessern**
Deckbeschichtung auf Stahlbauteilen auf Beschädigungen
und Fehlstellen prüfen und ausbessern
Bauteil: Geländer, einschl. Verankerung.
Vorhandene Zwischen- und Deckbeschichtung der
vorhergehenden Position auf der Baustelle mit Pinsel
ausbessern
Beschichtungsstoff auf Epoxidharz- u. Polyurethan -
Grundlage
nach TL/TP-KOR-Stahlbauten Bl. 87, Sollschichtdicke je
80 mym.
Die Farbbeschichtung nach DB 703 (Farbton anthrazit mit
Eisenglimmer) wird nicht gesondert berechnet.
Menge: 1,000 psch
Zuordnung: 46

**01.08.0060 Bewehrtes Geländerfundament nach RiZ Gel 7 einschl. Schalung und Bewehrung herst.**
Bewehrten Beton einschließlich Bewehrung und Schalung
entsprechend statischen und konstruktiven
Erfordernissen nach Richtzeichnung Gel 7 herstellen für
Geländerfundament, Abmessungen 40 x 40 x 120 cm,
Schalung vorhalten und beseitigen, Bewehrung liefern
und einbauen.
Erforderliche Erdarbeiten, Schalung und Bewehrung
werden nicht gesondert vergütet.

Bauteil:  Einzelfundament für Geländer n. RiZ Gel 7
Art der Verwendung:  Stahlbeton
Druckfestigkeitsklasse: C 20/25
Expositionsklasse:  XA1, XC2, XF1
Oberfläche glatt abreiben, Sichtkanten brechen
Menge: 11,000 St
Zuordnung: 46

#### Abschnitt 01.09 Fugen, Oberflächen- und Korrosionsschutz, Abdichtungen, Deckschicht

*Hinweis*
Abdichtungen

**01.09.0010 Betonunterlage vorbereiten Überbau Oberfl. waager. Teilflächen strahlen/absaugen entsorgen**
StL-Nr. 22112410804110501
Betonunterlage nach Unterlagen des AG vorbereiten. Vorbereitete Flächen säubern.
Bauteil = Überbau.
Oberfläche waagerecht bis 20 v.H. geneigt.
Ausführung in Teilflächen.
Vorbereitungsverfahren = Betonunterlage mit festen
Strahlmitteln strahlen bei gleichzeitigem Absaugen.
Abfall entsorgen.
Menge: 23,000 m2
Zuordnung: 47

**01.09.0020 Betonunterlage grundieren Überbau abstreuen Teilflächen**
StL-Nr. 2211242081011
Vorbereitete Betonunterlage mit Epoxidharz grundieren.
Epoxidharz nach Unterlagen des AG.
Bauteil = Überbau.
Grundierung abstreuen. Nicht festhaftendes Abstreugut
entfernen und nach Wahl des AN verwerten.
Ausführung in Teilflächen nach Unterlagen des AG.
Menge: 23,000 m2
Zuordnung: 47

**01.09.0030 Betonunterlage kratzspachteln Überbau Teilflächen**
StL-Nr. 2211242281001
Grundierte Betonunterlage mit Epoxidharzmörtel kratzspachteln. Epoxidharz nach Unterlagen des AG. Kratzspachtelung abstreuen. Nicht festhaftendes Abstreugut
entfernen und nach Wahl des AN verwerten.
Bauteil = Überbau.
Ausführung in Teilflächen nach Unterlagen des AG.
Menge: 23,000 m2
Zuordnung: 47

**01.09.0040 Dichtungssch. aus 1 Bitbahn herst. Überbau Teilflächen**
StL-Nr. 2211231233091
Dichtungsschicht aus einer Bitumen-Schweißbahn gemäß
ZTV-ING, Teil 7, Abschnitt 1 nach Unterlagen des AG
herstellen. Dichtungsschicht an bestehende Abdichtungen, Konstruktionen, Durchdringungskörper und sonstige
Einbauten anschließen. Anschlussflächen sind vorzubereiten. Das Einbauen von Verstärkungsstreifen und
Schutzlage wird gesondert vergütet.
Bauteil = Überbau.
Bitumen-Schweißbahn 'ohne Metallkaschierung'
Ausführung in Teilflächen.
Menge: 23,000 m2
Zuordnung: 47

**01.09.0050 Schutzlage aus Glasvlies-Bitumendachbahn V 13 herstellen**
Schutzlage aus Glasvlies-Bitumendachbahn V 13 auf
Bitumenklebemasse vollflächig geklebt auf der
Dichtungsschicht Überbau herstellen. Bahn an Längs- und
Querstößen min. 10 cm überlappen. Querstöße versetzt
anordnen.
Schutzlage an bestehende Schutzlagen, Konstruktionen
und an Durchdringungskörper anschließen.
Menge: 23,000 m2
Zuordnung: 47

*Hinweis*
Fugen RiZ Fug 4 Blatt 1

**01.09.0060 Randanschluss Dichtung als Fuge nach RiZ Dicht 23 herstellen**
Randanschluss Dichtung als Fuge nach RiZ Dicht 23
herstellen.
Nut herstellen, Dichtungsschicht aus Flüssigkunststoff
nach ZTV-ING Teil 7 - 3 als Randanschluss mit Breite 30
cm aufbringen und durch Einspritzen in Nut sichern,
Fugenverguss in Schutzschicht herstellen
Menge: 5,000 m
Zuordnung: 47

**01.09.0070 Verstärkungsstre- ifen einbauen Breite mind.50 cm**
StL-Nr. 2211231519902
Verstärkungsstreifen nach Unterlagen des AG einbauen
und ggf. an Konstruktionen und Durchdringungskörper anschließen.
Einbau 'zweilagig über Fugen nach RiZ Fug 4 Blatt 1 in
überschütteten Bauwerken'
Stoff 'Kunststoff-Dichtungsbahn, bitumenbeständig, 2 mm
dick'
Breite mind. 50 cm.
Menge: 15,000 m
Zuordnung: 47

**01.09.0080 Fugenspalt in Bauteil herstellen In Stahlbeton Breite 15-20 mm Fuge waagerecht**
StL-Nr. 221123220923901
Fugenspalt nach Unterlagen des AG in Bauteil herstellen.
Bauteil 'Schutzschicht Beton C 12/15 nach RiZ Fug 4
Blatt 1'
Fugenspalt in Stahlbeton.
Fugenspaltbreite über 15 bis 20 mm.
Fugenspalttiefe '100 mm'
Fugenspalt in waagerechter bis schwach geneigter Fläche
herstellen.
Menge: 15,000 m
Zuordnung: 47

**01.09.0090 Fugenfüllung herstellen Flanke Beton Breite 15-20 mm Füllstoff einb.**
StL-Nr. 221123235991391
Fugenfüllung nach Unterlagen des AG herstellen. Fugenflanken reinigen und mit geeignetem Voranstrich versehen.
Bauteil 'Schutzschicht Beton C 12/15 nach RiZ Fug 4
Blatt 1'
Füllstoff 'heiß verarbeitbare Fugenvergussmasse Typ N1
nach ZTV-Fug Stb'
Fugenflanken = Beton.
Fugenspaltbreite über 15 bis 20 mm.
Fülltiefe '100 mm'
Unterfüllstoff bzw. Trennstreifen einbauen.
Menge: 15,000 m
Zuordnung: 47

#### Abschnitt 01.10 Instandsetzung, Sonstiges, Straßenbefestigung

*Hinweis*
Instandsetzung

**01.10.0010 Gewässersohle und -böschungen profilieren**
Gewässersohle und -böschungen außerhalb des
Bauwerksbereiches nach Zeichnung profilieren.
Gewässsersohle aus natürlichen Sohlablagerungen und
Sohlsubstrat abtragen und profilgerecht wieder einbauen
einschließlich erforderlicher Zwischenlagerung auf
Flächen nach Wahl des AN.
Beschreibung der Homogenbereiche nach Unterlagen des
AG.  .
Homogenbereich 'gemäß Baugrundgutachten:
Homogenbereich Lös1 (Bachbettsubstrat)
Zuordnung nach EBV: BM-F1
vollständiger Wiedereinbau im Baubereich.'
Dicke des Abtrages über 35 bis 45 cm.
Einbau außerhalb des Bauwerksbereiches im Bereich
wechselnder Wasserstände
Gewässersohle und -böschungen mit seitlich gelagertem
Sohlablagerungen und Sohlsubstrat natürlich gestalten,
bei Erfordernis gleichwertiges Material liefern und
ergänzen,
überschüssigen Boden in Eigentum des AN übernehmen und
von der Baustelle entfernen, erforderliche Erdarbeiten
werden nicht gesondert vergütet.
Dicke des Einbaus über 35 bis 45 cm.

Abgerechnet wird nach Abwicklung in Gewässerachse
multipliziert mit der mittleren Breite der
Gewässersohle und -böschung in der lotrechten
Draufsicht.
Menge: 100,000 m2
Zuordnung: 48

**01.10.0020 Wildpflaster aus Wasserbausteinen LMB 10/60 in Beton herst. Böschungen Gewässersohlen**
Wildpflaster aus Naturstein als raues Pflaster aus
Wasserbausteinen LMB 10/60 nach TLW als
Böschungssicherung nach Zeichnung herstellen.
Erdarbeiten werden nicht gesondert vergütet.
Ausführung auf bis 1:1,5 geneigten Flächen.

Material = Wasserbausteine (Grauwacke) der
Gewichtsklasse LMB 10/60 nach TLW liefern und einbauen,
Planum herstellen.
Bettung in Beton C 12/15, Dicke mind. 40 cm.
Fugen mit Zementmörtel verfüllen, bis 10 cm tief
auskratzen.
Menge: 40,000 m2
Zuordnung: 48

**01.10.0030 Sohlriegel aus Wasserbausteine LMB 10/60 herstellen**
Sohlriegel aus behauenen Wasserbausteinen LMB 40/200
30cm unter planmäßiger Gewässersohle einbauen.

Erdarbeiten werden nicht gesondert vergütet.
Erschwernisse durch beengte Platzverhältnisse im
Bauwerksbereich sind einzukalkulieren und werden nicht
gesondert vergütet.
Ausführung auf geneigten Flächen (Böschungen bis 1:1,5)

Material = Wasserbausteine (Grauwacke) entsprechend LMB
40/200 nach TLW, Planum herstellen und profilieren.
Menge: 6,000 m
Zuordnung: 48

**01.10.0040 Unbewehrten Beton herstellen Zum Hinterfüllen Ohne Schalung Abr. Frischbeton**
StL-Nr. 221118338599011
Unbewehrten Beton nach Unterlagen des AG herstellen.
Beton zum Hinterfüllen von Bauteilen.
Druckfestigkeitsklasse 'C 25/30 '
Expositionsklasse 'XC2, XF1, XA1 '
Beton ohne Schalung herstellen.
Abgerechnet wird die eingebaute Frischbetonmenge.
Menge: 4,000 m3
Zuordnung: 44

*Hinweis*
Muldenrinne RiZ Kap 8 und RW-Auslauf

**01.10.0050 Planum herstellen Verf. Ev2 = 45 MPa**
Planum herstellen.
Abweichung 'von der Sollhöhe +/- 2 cm
Planum in Böschungsflächen mit Neigung 1:1,5
Ausführung in Teilflächen'
Verformungsmodul Ev2 = 45 MPa
Menge: 15,000 m2
Zuordnung: 48

**01.10.0060 Frostschutzschicht herstellen für Muldenrinnnen 0/32 Feinanteil UF3 DPr 100+EV2 80 natürl. Gstk.**
Frostschutzschicht herstellen.
'für Muldenrinnen in Böschungsflächen mit Neigung bis
1:1,5 einschl. Verzahnungen zur Gleitsicherung,
Ausführung in Teilflächen'
Baustoffgemisch 0/32.
Feinanteil Kategorie UF3, im eingebauten Zustand höchstens 5 Masse v.H. Feinanteile.
Verdichtungsgrad DPr mindestens 100 v.H. und Verformungsmodul EV2 auf der Oberfläche mindestens 80 MN/m2.
Einbau- ' Solleinbauhöhe ab OK Planum 15 cm'
Baustoffgemisch aus natürlichen Gesteinskörnungen.
Menge: 15,000 m2
Zuordnung: 48

**01.10.0070 Böschungsbefesti- gung herstellen. Böschung 1:1,5 Planum herst. Fertigzementm.**
StL-Nr. 218115930191901
Böschungsbefestigung eben herstellen auf Bettung aus
Beton, Dicke mind. 10 cm.
Ausführung auf Böschung mit Neigung 1:1,5 einschließlich Podesten und Bermen.
Pflaster aus 'Naturstein (Grauwacke) (120-140/
140-220mm),
,Paßsteine ggf. schneiden.
Nutzfläche = ungefärbt.
Steine im Verband verlegen. (ohne Kreuzfugen)
Natursteine als Muldenrinne herstellen, einschließlich
der Aussparungen bzw. Anpassungen an Widerlager,
Böschungstreppe und Flügel.
Muldenrinne in Teilflächen an insgesamt 2 Flügeln OW
und 2 Flügeln UW nach Zeichnung analog RiZ Kap 8
einschließlich ggf. notwendiger Sporne im Bettungsbeton
zur Gleitsicherung.
Einzelflächen über 2 bis 10 m2.'
Planum herstellen.
Bettung aus Beton 'C 20/25'
Fugen mit Fertigzementmörtel verfüllen, Druckfestigkeit
am Würfel mindestens 50 N/mm2, Zement Art CEM I, w/z
höchstens 0,50, frost-/tausalzbeständig, Ausbreitmaßklasse F3.
Menge: 15,000 m2
Zuordnung: 48

**01.10.0080 Leitungsgraben herstellen gew. Boden Tiefe bis 1,25 m lag.i./verd. BM-F3 Aushub verwerten**
StL-Nr. 22410820721902620
Leitungsgraben profilgerecht herstellen. Straßenaufbruch wird gesondert vergütet.
In gewachsenem Boden. Homogenbereich nach Unterlagen
des AG.
Grabentiefe bis 1,25 m.
Breite der Grabensohle 'für Rohr DN 200'
Aushub zur Wiederverwendung innerhalb der Baustelle
lagern, nach Verlegen der Leitung in Graben
einschließlich Leitungszone einbauen und verdichten
einschl. ggf. erforderlicher Wasserzugabe.
Materialwerte nach EBV = BM-F3
Zum Verfüllen nicht verwendeten Aushub nach Wahl des AN
verwerten.
Menge: 8,000 m3

**01.10.0090 Planum herstellen Ev2 = 45 MPa**
StL-Nr. 22410625001
Planum herstellen nach Unterlagen des AG.
Verformungsmodul Ev2 = 45 MPa.
Menge: 8,000 m2
Zuordnung: 42

**01.10.0100 Anschlussleitung herstellen Rohr DN 200 Rohrverb.Wahl AN**
StL-Nr. 22411031539199900
Anschlussleitung zum Schacht bzw. zur Sammelrohrleitung
nach statischen und konstruktiven Erfordernissen herstellen. Anschluss an Schacht bzw. Sammelrohrleitung
sowie Formstücke werden gesondert vergütet.
Rohr DN/ID 200.
Rohr 'KG 2000 '
Rohrverbindung nach Wahl des AN.
Bettung ' in Beton C12/15'
Fließsohlentiefe '0,5 bis 1,00m '
Überdeckungshöhe 'bis 0,50m '
Menge: 8,000 m

**01.10.0110 Rohranschluss herstellen (Zul.) Anschluss DN 200 AL Kunststoff SL Kunststoff**
StL-Nr. 2241103643340
Rohranschluss an Sammelrohrleitung herstellen, An-
schluss abdichten. Vergütet wird der Mehraufwand für
das Herstellen des Anschlusses einschließlich Pass- und
Sattelstücke gegenüber der bis zur Innenfläche der Sammelrohrleitung durchgemessenen Rohrleitung.
Rohr DN/ID der Anschlussleitung 200.
Anschlussleitung aus Kunststoff.
Sammelleitung aus Kunststoff.
Menge: 1,000 St
Zuordnung: 42

**01.10.0120 Böschungsstück durch Schrägschnitt herstellen 1:1**
Böschungsstück in Anschlussleitung durch Schrägschnitt
herstellen und einbauen.
Böschungsstück für Rohrleitung.
Rohr DN/ID 'DN200 '
Rohr aus 'KG 2000 '
Neigung des Anlaufs 1 zu 1.
Menge: 1,000 St

*Hinweis*
Böschungstreppe

**01.10.0130 Beschilderung Betriebstreppe**
Herstellen, Liefern und montieren eines Hinweisschildes
zur Beschilderung der Betriebstreppe (Böschungstreppe),
einschl. Verbindungs- und Befestigungsmittel aus
nichtrostendem Stahl
und Aufstellvorrichtung (feuerverzinktes Rohr DU 76
mm), Pfostenlänge über 2000 mm bis 3000 mm.
Schild aus Aluminium mit Randverstärkung, wetterfest.
Beschriftung und Größe gem. Skizze (sh. Anlagen):
Beschriftung:
"Betriebsgelände
Betreten verboten
Straßenbauverwaltung"
Größe: 420 x 231 mmm
Aluminium: 3 mm glatt
Kontrast: 12,5 mm
Rand: 16,7 mm
Radius: 50 mm
Grund: Folie Typ I, weiß
Schrift: schwarz
Menge: 1,000 St
Zuordnung: 48

**01.10.0140 Bodenhülse für Rohrpfosten liefern und einbauen**
Bodenhülse für Rohrpfosten. Bodenhülse liefern und
einbauen, einschl. anfallende Aushubarbeiten. Umgebende
Fläche
entsprechend dem früheren Zustand herstellen.
Bodenhülse für Rohrdurchmesser 76 mm.
Bodenülse aus Betonfertigteil 0,30/0,30 m, Tiefe 0,80 m
einbauen.
Aushub der Verwertung nach Wahl des AN zuführen.
Menge: 1,000 St
Zuordnung: 48

**01.10.0150 Böschungstreppe herstellen Stufenbr. 80 cm H/B 18/27 cm Betonfertigteile beids. Tr.w. Bet. Fugenmörtel**
StL-Nr. 223115922111201
Böschungstreppe nach Unterlagen des AG entsprechend RiZ
Bösch auf mind. 10 cm dickem, konstruktiv bewehrtem Un-
terbeton C12/15, Ausbreitmaßklasse F1 einschließlich
ggf. notwendiger Sporne zur Gleitsicherung und der erforderlichen Erdarbeiten herstellen. Abgerechnet wird
die Treppenlänge in der Neigung von der Vorderkante der
untersten bis Vorderkante der obersten Stufe einschließlich der Stufen an den Podesten.
Stufenbreite 80 cm.
Auftrittshöhe 18 cm, Auftrittsbreite 27 cm.
Blockstufen aus Betonfertigteilen, Druckfestigkeitsklasse C35/45, Expositionsklasse XC4, XD1, XF2.
Beidseitige Treppenwange auf Böschungen aus Betonbordsteinen, Form TB 80 x 250, auf gleichem Fundament wie
Böschungstreppe herstellen. Den Fundamentbeton als
Rückenstütze mit einer Breite von 15 cm bis 10 cm unter
Steinoberkante hochziehen.
Fugen mit Fertigzementmörtel verfüllen, Druckfestigkeit
am Würfel mind. 50 MPa, Zement Art CEM I, w/z höchstens
0,50, frost-/tausalzbeständig, Ausbreitmaßklasse F3.
Menge: 4,000 m

*Hinweis*
Der Fahrbahnaufbau erfolgt als Bauweise mit
ungebundener Deckschicht nach DWA-A 904-1 (RLW
2015/2016) für hohe Beanspruchung n. Bild 8.3a, Zeile
2, Spalte 1

**01.10.0160 Probefeld für statischen Plattendruckversuch herstellen**
Probefeld auf Anweisung des AG für die Durchführung
eines
Plattendruckversuch nach DIN18134 herstellen, einschl.
Aufstellfäche für Belastungsfahrzeuges nach Wahl des
AN.
Größe Probefeld 2,0 x 2,0m.
Material und Verdichtung Probefeld werden über die
entsprechende Einbauposition vergütet.
Rückbau des Probefeldes nach Versuchsdurchführung.
Menge: 1,000 St

**01.10.0170 Statischer Plattendruckversuch nach DIN18134**
Plattendruckversuch nach DIN18134 als Kontrollprüfung
des AG von einer unabhängigen nach RAP Stra
zugelassenen Prüfstelle auf Anordnung des AG
durchführen, einschl. Bereitstellung saemtlicher
Geraete,  mit Auswertung und Darstellung der
Messergebnisse in 3-facher Ausfertigung.
Der Versuch ist im Beisein des AG oder der BÜ
durchzuführen.
Die An- und Abfahrt der Geräte zur Baustelle ist  je
einzelnem  durchzuführenden Plattendruckversuch
einzurechnen.
Die Bereitstellung des Belastungsfahrzeug als
Gegengewicht ist in die Position einzurechnen.
Menge: 1,000 St

**01.10.0180 Kontrollprüfung Tragfähigkeit**
Überprüfung der Tragfähigkeit als Kontrollprüfung des
AG mit dynam. Fallplatte nach TP-BF-StB Teil B 8.3 auf
Anordnung des AG durchzuführen einschl. Übergabe der
Prüfberichte in 3-facher Ausfertigung.
Der Versuch ist im Beisein des AG oder der BÜ
durchzuführen.
Die An- und Abfahrt der Geräte zur Baustelle ist  je
einzelner durchzuführenden Prüfung einzurechnen.
Menge: 2,000 St

**01.10.0190 Schicht ohne Bindemittel KTS+DoB Dicke ü.15-20cm ländl. Weg nat. Gesteinsk. Bstoff. Verw.AN.**
StL-Nr. 222112005547104
Schicht ohne Bindemittel aufnehmen. Erschwernisse
durch Einbauten werden gesondert vergütet.
Schichten aus Baustoffgemischen für Kiestragschichten
und für Deckschichten ohne Bindemittel.
Dicke über 15 bis 20 cm.
Fläche = ländlicher Weg.
Baustoffgemisch aus natürlichen Gesteinskörnungen
nach Unterlagen des AG.
Baustoff nach Wahl des AN verwerten. Baustoff nach
Unterlagen des AG.
Menge: 140,000 m2

**01.10.0200 Asphaltbefestigu. Anbauber. quer schneiden Dicke ü. 12-18 cm**
StL-Nr. 2231130382104
Asphaltbefestigung geradlinig trennen.
im Anbaubereich quer zur Fahrbahnachse,
Trennen durch Schneiden.
Dicke der Asphaltbefestigung über 12 bis 18 cm.
Menge: 15,000 m

**01.10.0210 Asphaltbefestigu. ländliche Wege aufnehmen Dicke ü. 12-18 cm Tiefe ü. 10-20 cm**
StL-Nr. 22311302860402099
Asphaltbefestigung aufbrechen und aufnehmen.
Fläche = ländliche Wege.
Dicke der Asphaltbefestigung über 12 cm bis 18 cm.
Gesamtaufbruchtiefe über 10 bis 20 cm.
Aufbruchgut 'Aufbrechen und Aufnehmen nach Wahl des AN,
Aufbruchgut in Eigentum des AN übernehmen und einer
Verwertung zuführen, einschließlich aller
erforderlichen Beprobungen des Ausbaumaterials und die
erforderliche Erstellung der Begleit-, Übernahme- und
Verwertungsnachweise ist einzukalkulieren und wird
nicht gesondert vergütetet.

Abfallschlüssel 17 03 02 (Bitumengemische).
Incl. Verwertung als nicht gefährlicher Abfall'
Menge: 50,000 m2

**01.10.0220 Planum herstellen Ev2 = 45 MPa**
StL-Nr. 22110624901
Planum herstellen nach Unterlagen des AG.
Verformungsmodul Ev2 = 45 MPa.
Menge: 140,000 m2
Zuordnung: 48

**01.10.0230 Frostschutzschic- ht herstellen Ländl. Wege 0/45 Feinanteil UF3 EV2 min. 80MN/m2 natürl. Gstk. Abrechng. Auftrag**
StL-Nr. 21611210853159101
Frostschutzschicht herstellen.
In Verkehrsflächen für ländliche Wege.
Baustoffgemisch 0/45.
Feinanteil Kategorie UF3, im eingebauten Zustand höchstens 5 Masse v.H. Feinanteile.
Verformungsmodul EV2 auf der Oberfläche mindestens 80
MN/m2.
Einbaudicke '30cm '
Baustoffgemisch aus natürlichen Gesteinskörnungen.
Abgerechnet wird nach Auftragsprofilen.
Menge: 42,000 m3
Zuordnung: 48

**01.10.0240 Schottertragschi- cht herstellen ländl. Wege 0/32 natürl. Gstk.**
StL-Nr. 216112219419910
Schottertragschicht herstellen.
In Verkehrsflächen für ländliche Wege.
Baustoffgemisch 0/32.
Verdichtungsgrad/Verformungsmodul '120 MN/m² '
Einbaudicke '20'
Baustoffgemisch aus natürlichen Gesteinskörnungen
Menge: 140,000 m2
Zuordnung: 48

**01.10.0250 Asphalttragdecksch. aus AC 16 T D herst Bk1,8-Bk0,3 Dicke 10 cm**
Asphalttragdeckschicht aus Asphalttragschichtmischgut
AC 32 T D herstellen. Anlieferung des Asphaltmischguts
in thermoisolierten Transportbehältern.
In Verkehrsflächen der Belastungsklassen Bk1,8 bis
Bk0,3.
Einbaudicke = 10 cm.
Bindemittel = 70/100.
Menge: 130,000 m2
Zuordnung: 48

**01.10.0260 Asphalttragdecksch. aus AC 16 T D herst Bk1,8-Bk0,3 Dicke 10 cm**
Asphalttragdeckschicht aus Asphalttragschichtmischgut
AC 32 T D herstellen. Anlieferung des Asphaltmischguts
in thermoisolierten Transportbehältern.
In Verkehrsflächen der Belastungsklassen Bk1,8 bis
Bk0,3.
Einbaudicke = 10 cm.
Bindemittel = 70/100.
Einbau 'Handeinbau der Asphalttragdeckschicht in
Zwickel- und Anbindungsbereichen'
Menge: 10,000 m2
Zuordnung: 48

**01.10.0270 Anschluss a. Fuge Längs-/Querfuge Tiefe 80 mm Breite 12 mm Verf. mit Ufst. Fugenmasse N2**
StL-Nr. 22311391239092201
Anschluss als Fuge mit Fugenmasse herstellen.
Längs- und Querfuge.
In 'Asphalttragdeckschicht '
Fugenspalttiefe = 80 mm.
Fugenspaltbreite = 12 mm.
Fugenspalt verfüllen in einer Lage mit Unterfüllstoff.
Mit heiß verarbeitbarer Fugenmasse Typ N2, einschließlich zugehörigem und zuvor aufgetragenem Voranstrichmittel.
Menge: 15,000 m

**01.10.0280 Deckschicht ohne Bindem. herst. ländliche Wege 0/11 Dicke 5,0 cm n. Unterlagen AG**
StL-Nr. 2161123082223
Deckschicht ohne Bindemittel herstellen.
In Verkehrsflächen für ländliche Wege.
Baustoffgemisch 0/11.
Einbaudicke = 5 cm.
Baustoffgemisch nach Unterlagen des AG.
Menge: 20,000 m2
Zuordnung: 48

**01.10.0290 Bankett profilgerecht herstellen DoB 0/32, Oberbo. Breite U.AG 12 tief+ 6 hoch 3cm tiefer**
StL-Nr. 216112907151190
Bankett profilgerecht herstellen. Erschwernisse durch
Einbauten, Schächte und Straßenabläufe werden gesondert
vergütet.
Baustoff = Baustoffgemisch 0/32 für Deckschichten ohne
Bindemittel. Mit mindestens 40 M.-v.H. Kornanteil über
2 mm für die untere Schicht. Oberboden für die obere
Schicht.
Einbaubreite nach Unterlagen des AG.
Querneigung 12 v.H. am tiefliegenden und 6 v.H. am
hochliegenden Fahrbahnrand.
Einbau 3 cm tiefer als Fahrbahnrand.
Verdichtungsgrad 'Banketttragschicht mit
Verformungsmodul EV2 auf der Oberfläche mind. 70 MN/m2'
Menge: 10,000 m3
Zuordnung: 48

USt %: 19,00
